# Revestimiento de peldaño de piedra natural

- Propiedad del archivo: CYPE Ingenieros S.A.
- Formato: FIEBDC-3/2016
- Programa: Generador de precios de la construcción. CYPE Ingenieros, S.A.
- Fecha: 26/10/2024
- Ámbito geográfico: Panamá
- Divisa: USD
- Costes indirectos: 3 %
- Gastos generales: 13 %
- Beneficio industrial: 6 %
- IVA: 13 %

## R Revestimientos

### RE Escaleras

#### REP De piedra natural

**REP030** Ud Revestimiento de peldaño de piedra natural.
Revestimiento de peldaño con forma recta, en escalera de 100 cm de ancho, mediante el montaje de los siguientes elementos: huella de mármol Crema Levante, acabado pulido y contrahuella de mármol Crema Levante, acabado pulido de 3 y 2 cm de espesor respectivamente, cara y cantos pulidos; con zanquín de mármol Crema Levante de dos piezas de 37x7x2 cm, cara y cantos pulidos, recibido todo ello con mortero de cemento 1:6, colocado sobre un peldañeado previo (no incluido en este precio). Incluso rejuntado con mortero de juntas cementoso, CG1, para junta mínima (entre 1,5 y 3 mm), con la misma tonalidad de las piezas.
Incluye: Replanteo y trazado de huellas, contrahuellas y zanquines. Corte de las piezas y formación de encajes en esquinas y rincones. Humectación del peldañeado. Colocación con mortero del contrahuella y huella del primer peldaño. Tendido de cordeles. Colocación de contrahuellas y huellas. Colocación del zanquín. Relleno de juntas. Limpieza del tramo.
Criterio de medición de proyecto: Número de unidades previstas, según documentación gráfica de Proyecto.
Criterio de medición de obra: Se medirá el número de unidades realmente ejecutadas según especificaciones de Proyecto.

| Código | Ud | Descripción | Rendimiento | Precio | Importe |
|---|---|---|---|---|---|
| mt18pmn110ka | Ud | Huella para peldaño recto de mármol, procedente de España, Crema Levante, longitud hasta 100 cm y 3 cm de espesor, cara y cantos pulidos, densidad 2720 kg/m³, resistencia a compresión 131,6 MPa, resistencia a flexión 11,4 MPa, absorción de agua por capilaridad menor de 5 kg/m² min½, coeficiente de absorción de agua <= 0,4%, Euroclase A1 de reacción al fuego, resistencia a la abrasión 2,76 mm, resistencia al deslizamiento en condiciones secas (índice SRV) 53, resistencia al deslizamiento en condiciones húmedas (índice SRV) 14. (material) | 1 | 18.67 | 18.670 |
| mt18pmn111ka | Ud | Contrahuella para peldaño de mármol, procedente de España, Crema Levante, hasta 100 cm de largo por 16 cm de ancho y 2 cm de espesor, pulida, densidad 2690 kg/m³, resistencia a compresión 131,6 MPa, resistencia a flexión 11,4 MPa, absorción de agua por capilaridad menor de 5 kg/m² min½, coeficiente de absorción de agua <= 0,4%, Euroclase A1 de reacción al fuego, resistencia a la abrasión 2,76 mm, resistencia al deslizamiento en condiciones secas (índice SRV) 53, resistencia al deslizamiento en condiciones húmedas (índice SRV) 14. (material) | 1 | 14.01 | 14.010 |
| mt18zmn110u | Ud | Zanquín de mármol, procedente de España, Crema Levante, de dos piezas, 37x7x2 cm, cara y cantos pulidos, densidad 2690 kg/m³, resistencia a compresión 131,6 MPa, resistencia a flexión 11,4 MPa, absorción de agua por capilaridad menor de 5 kg/m² min½, coeficiente de absorción de agua <= 0,4%, Euroclase A1 de reacción al fuego, resistencia a la abrasión 2,76 mm, resistencia al deslizamiento en condiciones secas (índice SRV) 53, resistencia al deslizamiento en condiciones húmedas (índice SRV) 14. (material) | 1 | 4.09 | 4.090 |
| mt09mor010c | m³ | Mortero de cemento CEM II/B-P 32,5 N tipo M-5, confeccionado en obra con 250 kg/m³ de cemento y una proporción en volumen 1/6. (material) | 0.02 | 140.33 | 2.807 |
| mt09mcr060c | kg | Mortero de juntas cementoso, CG1, para junta mínima entre 1,5 y 3 mm. (material) | 0.15 | 0.85 | 0.128 |
| mo023 | h | Colocador de pisos. (mano de obra) | 0.721 | 17.84 | 12.863 |
| mo061 | h | Principiante de colocador de pisos. (mano de obra) | 0.721 | 11.44 | 8.248 |
| mo113 | h | Peón de albañilería. (mano de obra) | 0.721 | 11.01 | 7.938 |
| % | % | Herramientas | 2 % | 68.754 | 1.375 |
|  |  | Costes directos |  |  | 70.129 |

Residuos:
- colocación: mt18pmn110ka; factor de residuo 0.0329103
- colocación: mt18pmn111ka; factor de residuo 0.0372413
- colocación: mt18zmn110u; factor de residuo 0.0384999
- colocación: mt09mor010c; factor de residuo 0.0036
- colocación: mt09mcr060c Mortero de juntas cementoso, CG1, para junta mínima entre 1,5 y 3 mm; factor de residuo 0.07

## Recursos

**mt18pmn110ka** Ud Huella para peldaño recto de mármol
Datos técnicos: Coste energético 64.681 MJ; Emisión de CO2 2.554 kg; Código LER 01 04 13; Masa del elemento 26.73 kg; Volumen 0.01782 m3
Residuos:
- embalaje: re170201 Madera. (componente de residuo); rendimiento 0.001 kg; Código LER 17 02 01; Masa del elemento 1 kg; Volumen 0.000909 m3
- embalaje: re170203 Plástico. (componente de residuo); rendimiento 0.087 kg; Código LER 17 02 03; Masa del elemento 1 kg; Volumen 0.001667 m3

**mt18pmn111ka** Ud Contrahuella para peldaño de mármol
Datos técnicos: Coste energético 26.179 MJ; Emisión de CO2 1.082 kg; Código LER 01 04 13; Masa del elemento 8.64 kg; Volumen 0.00576 m3
Residuos:
- embalaje: re170201 Madera; rendimiento 0.001 kg
- embalaje: re170203 Plástico; rendimiento 0.082 kg

**mt18zmn110u** Ud Zanquín de mármol
Datos técnicos: Coste energético 10.823 MJ; Emisión de CO2 0.495 kg; Código LER 01 04 13; Masa del elemento 1.3986 kg; Volumen 0.000932 m3
Residuos:
- embalaje: re170201 Madera; rendimiento 0.001 kg
- embalaje: re170203 Plástico; rendimiento 0.08 kg

**mt09mor010c** m³ Mortero de cemento CEM II/B-P 32,5 N tipo M-5
Datos técnicos: Coste energético 3724.000 MJ; Emisión de CO2 323.000 kg; Código LER 17 01 01; Masa del elemento 1900 kg; Volumen 1.266667 m3

**mt09mcr060c** kg Mortero de juntas cementoso, CG1, para junta mínima entre 1,5 y 3 mm
Datos técnicos: Coste energético 7.725 MJ; Emisión de CO2 0.576 kg; Código LER 17 09 04; Masa del elemento 1 kg; Volumen 0.000667 m3
Residuos:
- embalaje: re150101 Envases de papel y cartón. (componente de residuo); rendimiento 0.02 kg; Código LER 15 01 01; Masa del elemento 1 kg; Volumen 0.001333 m3
- embalaje: re170201 Madera; rendimiento 0.005 kg
- embalaje: re170203 Plástico; rendimiento 0.008 kg
