# Cielo raso suspendido de bandejas metálicas. Sistema Fonotech Fonosteel "BUTECH"

- Propiedad del archivo: CYPE Ingenieros S.A.
- Formato: FIEBDC-3/2016
- Programa: Generador de precios de la construcción. CYPE Ingenieros, S.A.
- Fecha: 09/11/2023
- Ámbito geográfico: Panamá
- Divisa: USD
- Costes indirectos: 3 %
- Gastos generales: 13 %
- Beneficio industrial: 6 %
- IVA: 13 %

## R Revestimientos

### RT Cielos rasos en interiores

#### RTL Registrables, metálicos

**RTL020** m² Cielo raso suspendido de bandejas metálicas. Sistema Fonotech Fonosteel "BUTECH".
Cielo raso suspendido suspendido, situado a una altura menor de 4 m. Sistema Fonotech Fonosteel "BUTECH", constituido por: ESTRUCTURA: perfilería vista de acero galvanizado prelacado, color gris acero, con suela de 15 mm de anchura, comprendiendo perfiles primarios y secundarios, suspendidos de la losa o elemento soporte con varillas y cuelgues; BANDEJAS METÁLICAS: bandejas autoportantes, de superficie lisa, modelo Steel Lis, de acero galvanizado lacado, color gris acero, "BUTECH" "PORCELANOSA GRUPO", de 600x600 mm y 0,53 mm de espesor. Incluso perfiles angulares, fijaciones para el anclaje de los perfiles y accesorios de montaje.
Incluye: Replanteo de los ejes de la trama modular. Nivelación y fijación de los perfiles perimetrales. Replanteo de los perfiles primarios de la trama. Señalización de los puntos de anclaje a la losa o elemento soporte. Nivelación y suspensión de los perfiles primarios y secundarios de la trama. Corte de las bandejas. Colocación de las bandejas. Resolución de encuentros y puntos singulares.
Criterio de medición de proyecto: Superficie medida entre paramentos, según documentación gráfica de Proyecto, sin descontar huecos para instalaciones.
Criterio de medición de obra: Se medirá la superficie realmente ejecutada según especificaciones de Proyecto, sin descontar huecos para instalaciones.

| Código | Ud | Descripción | Rendimiento | Precio | Importe |
|---|---|---|---|---|---|
| mt12pmb010aa | m² | Cielo raso suspendido formado por bandejas autoportantes, de superficie lisa, modelo Steel Lis, de acero galvanizado lacado, color gris acero, "BUTECH" "PORCELANOSA GRUPO", de 600x600 mm y 0,53 mm de espesor y Euroclase A-s2, d0 de reacción al fuego; incluso sistema de perfilería vista de acero galvanizado prelacado, color gris acero, con suela de 15 mm de anchura, con perfiles primarios y secundarios, perfiles angulares, varillas de sujeción y cuelgues. (material) | 1.02 | 40.3 | 41.106 |
| mo015 | h | Montador de cielos rasos. (mano de obra) | 0.212 | 17.61 | 3.733 |
| mo082 | h | Principiante de montador de cielos rasos. (mano de obra) | 0.212 | 10.99 | 2.330 |
| % | % | Herramientas | 2 % | 47.169 | 0.943 |
|  |  | Costes directos |  |  | 48.112 |

Residuos:
- colocación: mt12pmb010aa; factor de residuo 0.024

## Recursos

**mt12pmb010aa** m² Cielo raso suspendido formado por bandejas autoportantes
Datos técnicos: Coste energético 18.774 MJ; Emisión de CO2 0.539 kg; Código LER 17 06 04; Masa del elemento 1.5 kg; Volumen 0.0025 m3
Residuos:
- embalaje: re170203 Plástico. (componente de residuo); rendimiento 0.034 kg; Código LER 17 02 03; Masa del elemento 1 kg; Volumen 0.001667 m3
