# Consola de escayola

- Propiedad del archivo: CYPE Ingenieros S.A.
- Formato: FIEBDC-3/2016
- Programa: Generador de precios de la construcción. CYPE Ingenieros, S.A.
- Fecha: 26/10/2024
- Ámbito geográfico: Panamá
- Divisa: USD
- Costes indirectos: 3 %
- Gastos generales: 13 %
- Beneficio industrial: 6 %
- IVA: 13 %

## R Revestimientos

### RT Cielos rasos en interiores

#### RTP Prefabricados de escayola

**RTP280** Ud Consola de escayola.
Consola de escayola, de 52x41x20,5 cm, para adosar a pared, recibida con cola para escayola. Incluso accesorios de fijación.
Incluye: Replanteo de la pieza. Humectación de la base de fijación. Extendido de la cola. Colocación y rejuntado de la pieza.
Criterio de medición de proyecto: Número de unidades previstas, según documentación gráfica de Proyecto.
Criterio de medición de obra: Se medirá el número de unidades realmente colocadas según especificaciones de Proyecto.

| Código | Ud | Descripción | Rendimiento | Precio | Importe |
|---|---|---|---|---|---|
| mt12rea240a | Ud | Consola de escayola, de 52x41x20,5 cm, para adosar a pared. (material) | 1.05 | 69.78 | 73.269 |
| mt09eyc030 | kg | Cola para escayola. (material) | 0.47 | 0.43 | 0.202 |
| mo035 | h | Enlucidor enlucidor escayolista. (mano de obra) | 0.236 | 17.84 | 4.210 |
| % | % | Herramientas | 2 % | 77.681 | 1.554 |
|  |  | Costes directos |  |  | 79.235 |
