# Reparación de revestimiento en muros deteriorados

- Propiedad del archivo: CYPE Ingenieros S.A.
- Formato: FIEBDC-3/2016
- Programa: Generador de precios de la construcción. CYPE Ingenieros, S.A.
- Fecha: 30/08/2023
- Ámbito geográfico: Panamá
- Divisa: USD
- Costes indirectos: 3 %
- Gastos generales: 13 %
- Beneficio industrial: 6 %
- IVA: 13 %

## R Revestimientos

### RU Morteros industriales para restauración

#### RUC Morteros de cal

**RUC010** m² Reparación de revestimiento en muros deteriorados.
Reparación de revestimiento en muros deteriorados. CAPA BASE: mortero de cal hidráulica natural transpirable, de 20 mm de espesor, aplicado en una capa, aplicado manualmente; CAPA DE ACABADO: mortero de cal, resistencia a compresión mayor o igual a 6 N/mm², absorción de agua por capilaridad menor de 0,2 kg/m² min½, color blanco, de 2 mm de espesor, aplicado en una capa, aplicado manualmente.
Incluye: Aplicación de la capa base. Aplicación de la capa de acabado.
Criterio de medición de proyecto: Superficie medida según documentación gráfica de Proyecto.
Criterio de medición de obra: Se medirá la superficie realmente ejecutada según especificaciones de Proyecto.

| Código | Ud | Descripción | Rendimiento | Precio | Importe |
|---|---|---|---|---|---|
| mt08aaa010a | m³ | Agua. (material) | 0.001 | 2 | 0.002 |
| mt28mmr040b | kg | Mortero de cal hidráulica natural transpirable, color avellana claro, compuesto por cal hidráulica natural, con resistencia a compresión de 3,5 a 10 N/mm², agregados seleccionados y aditivos, resistencia a compresión de 1,5 a 5 N/mm². (material) | 29 | 0.82 | 23.780 |
| mt28mmr020c | kg | Mortero de cal, resistencia a compresión mayor o igual a 6 N/mm², absorción de agua por capilaridad menor de 0,2 kg/m² min½, color blanco, compuesto por cal hidráulica natural, con resistencia a compresión de 3,5 a 10 N/mm², puzolanas, agregados seleccionados y aditivos, con muy bajo contenido de sustancias orgánicas volátiles (VOC), permeable al vapor de agua, como capa de acabado, para reparación de paramentos con humedades o manchas salinas. (material) | 2.8 | 1.26 | 3.528 |
| mo039 | h | Revocador. (mano de obra) | 1.148 | 16.6 | 19.057 |
| mo079 | h | Principiante de revocador. (mano de obra) | 1.148 | 10.64 | 12.215 |
| % | % | Herramientas | 2 % | 58.582 | 1.172 |
|  |  | Costes directos |  |  | 59.754 |

Residuos:
- colocación: mt28mmr040b; factor de residuo 0.018127
- colocación: mt28mmr020c; factor de residuo 0.012685

## Recursos

**mt08aaa010a** m³ Agua
Datos técnicos: Coste energético 60.000 MJ; Emisión de CO2 30.000 kg

**mt28mmr040b** kg Mortero de cal hidráulica natural transpirable
Datos técnicos: Coste energético 4.265 MJ; Emisión de CO2 0.258 kg; Código LER 17 01 01; Masa del elemento 1 kg; Volumen 0.000667 m3
Residuos:
- embalaje: re150101 Envases de papel y cartón. (componente de residuo); rendimiento 0.01 kg; Código LER 15 01 01; Masa del elemento 1 kg; Volumen 0.001333 m3

**mt28mmr020c** kg Mortero de cal, resistencia a compresión mayor o igual a 6 N/mm²
Datos técnicos: Coste energético 4.266 MJ; Emisión de CO2 0.260 kg; Código LER 17 01 01; Masa del elemento 1 kg; Volumen 0.000667 m3
Residuos:
- embalaje: re150101 Envases de papel y cartón; rendimiento 0.012 kg
